# A661, GE AS Nieder-Eschbach – AS Eckenheim
Angebotsaufforderung (GAEB DA XML 3.2, DA83)
Projekt: A-13031-00
Währung: EUR
Auftraggeber: Autobahn GmbH des Bundes, Niederlassung West (Montabaur), Außenstelle Darmstadt, Autobahn GmbH-NL West, Ast.Darmst., Hilpertstr.31, 64295 Darmstadt, Hilpertstraße 31, 64295 Darmstadt
Erstellt mit: GXML Toolbox V3.3 R20230829, iTWO_64 V25.0.650, 13.04.2026

## 263-26-2032 A661 Nachtragsbearbeitung Bau, Verkehrssicherung, Schutzein.
Datum: 13.04.2026
WaGr: 99_99_01

### Abschnitt 00 Nachtragsbearbeitung

#### Unterabschnitt 00.00 Grundleistungen

**00.00.0001 Sichtung der Unterlagen**
*** Pauschalposition
Sichtung der Unterlagen

Sämtlicher Aufwand zur Einarbeitung in die Unterlagen gem. Punkt A.6. der Leistungsbeshcreibung.
Sichtung, Prüfung und Bewertung aller Unterlagen, Prüfung der bereits eingereichten Nachtragsangebote auf Vollständigkeit, Anfertigung einer Stellungnahme zu den vorgelegten Mehrkostenforderungen des Auftragnehmers und der Auswirkungen auf die Bauzeit (gestörter Bauablauf) bzw. Vertragsfrist.
Menge: 1,000 Psch

**00.00.0002 Nachtragsbearbeitung**
Nachtragsbearbeitung und Baubetriebliche Bewertung
Bewertung der Mehrkosten des Auftragnehmers gem. § 2 VOB/B und § 6 VOB/B.
Prüfung der Nachträge des Auftragnehmers dem Grunde und der Höhe nach, Prüfung der Nachtragsangebote auf Vollständigkeit.

Bewertung des tatsächlichen Bauablaufs und der vom Auftragnehmer vorgelegten Unterlagen zur Bauzeitverlängerun bzw. zum gestörten Bauablauf. Bewertung im Hinblick auf vom Auftragnehmers und vom AG  zu vertretenen Störungen.

Bewertung bzw. Stellungnahme in schriftlicher Form durch Zwischenberichte und Schlussbericht.

Bearbeitung von Nachträgen gem.HVA B-StB.

Vorbereitung der Besprechnungen mit dem AG und den Nachtragsverhandlungen mit dem Auftragnehmer.

Protokollierung der Nachtragsverhandlungen.

Nachweis der Stunden durch Stundenzettel, die vom AG gegenzuzeichnen sind.
Menge: 200,000 h

**00.00.0003 Halbtagessatz**
Halbtagessatz, Besprechungsort:
Baustelle, AS Darmstadt, NL West Montabaur

Teilnahme und Mitwirkung an Besprechungen, Abstimmungen und Nachtragsverhandlungen (Vertragsführung) für einen Zeitraum von bis zu 5 Stunden.
Gerechnet wird die Zeit ab Beginn bis zum Ende der Veranstaltung am Veranstaltungsort.

Leistung einschließlich An- und Abfahrt
Menge: 5,000 St

**00.00.0004 Ganztagessatz**
Ganztagessatz, Besprechungsort:

Baustelle, AS Darmstadt, NL West Montabaur.

Teilnahme und Mitwirkung an Besprechnungen, Abstimmungen und Nachtragsverhandlungen (Verhandlungsführung) für einen Zeitraum von bis zu 9 Stunden.
Gerechnet wird die Zeit ab Beginn bis zum Ende der Veranstaltung am Veranstaltungsort.

Leistung einschließlich An- und Abfahrt.
Menge: 5,000 St
